# Manguito de bloqueo, referencia 350739086 de Georg Fischer

- Propiedad del archivo: CONSTRUNARIO
- Formato: FIEBDC-3/2012
- Programa: Construnario VersiĆ³n 3.51
- Fecha de los precios: 29/01/2024
- Divisa: EUR

**350739086** u Manguito de bloqueo, referencia 350739086 de Georg Fischer
DescripciĆ³n: para 1380.320/.001 Material: acero inoxidable, EPDM
