# Válvula reductora de presión JRG, referencia 350737568 de Georg Fischer. PRV 2" 80psi

- Propiedad del archivo: CONSTRUNARIO
- Formato: FIEBDC-3/2012
- Programa: Construnario Versión 3.51
- Fecha de los precios: 29/01/2024
- Divisa: EUR

**350737568** u Válvula reductora de presión JRG, referencia 350737568 de Georg Fischer. PRV 2" 80psi
Temperatura: máx. 158°F Material: latón con bajo contenido de plomo Configuración de fábrica: 80 PSI (ajustable 80 - 140 PSI) Conexión: rosca macho
