# Parte superior para protector de reflujo JRG, referencia 350894408 de Georg Fischer.11/2 SSV

- Propiedad del archivo: CONSTRUNARIO
- Formato: FIEBDC-3/2012
- Programa: Construnario Versión 3.51
- Fecha de los precios: 29/01/2024
- Divisa: EUR

**350894408** u Parte superior para protector de reflujo JRG, referencia 350894408 de Georg Fischer.11/2 SSV
Temperatura: máx. 90°C Material: bronce, acero inoxidable, EPDM, plástico
