# Juego de piezas de repuesto para válvula antirretorno JRG, referencia 350808710 de Georg Fisher. DN20

- Propiedad del archivo: CONSTRUNARIO
- Formato: FIEBDC-3/2012
- Programa: Construnario Versión 3.51
- Fecha de los precios: 29/01/2024
- Divisa: EUR

**350808710** u Juego de piezas de repuesto para válvula antirretorno JRG, referencia 350808710 de Georg Fisher. DN20
Material: plástico
