# Pieza de final de conexión LegioTherm, referencia 351110130 de Georg Fischer

- Propiedad del archivo: CONSTRUNARIO
- Formato: FIEBDC-3/2012
- Programa: Construnario Versión 3.51
- Fecha de los precios: 29/01/2024
- Divisa: EUR

| Código | Ud | Descripción |
|---|---|---|
| 351110130 | u | Pieza de final de conexión LegioTherm, referencia 351110130 de Georg Fischer |
