# Boquilla reductora de latón JRG, referencia 350791701 de Georg Fischer. 2"x1/2"

- Propiedad del archivo: CONSTRUNARIO
- Formato: FIEBDC-3/2012
- Programa: Construnario Versión 3.51
- Fecha de los precios: 29/01/2024
- Divisa: EUR

**350791701** u Boquilla reductora de latón JRG, referencia 350791701 de Georg Fischer. 2"x1/2"
Material: latón
