# Tapón de cierre JRG, referencia 351030501 de Georg Fischer.1/4"

- Propiedad del archivo: CONSTRUNARIO
- Formato: FIEBDC-3/2012
- Programa: Construnario Versión 3.51
- Fecha de los precios: 29/01/2024
- Divisa: EUR

**351030501** u Tapón de cierre JRG, referencia 351030501 de Georg Fischer.1/4"
Material: bronce, EPDM
