# Válvula de asiento inclinado en Y, sistema push-in, referencia 351060416 de Georg Fischer. D18

- Propiedad del archivo: CONSTRUNARIO
- Formato: FIEBDC-3/2012
- Programa: Construnario Versión 3.51
- Fecha de los precios: 29/01/2024
- Divisa: EUR

**351060416** u Válvula de asiento inclinado en Y, sistema push-in, referencia 351060416 de Georg Fischer. D18
Descripción: libre de bolsas de agua y parte superior libre de mantenimiento, volante no ascendente con indicador óptico de posición, asiento de válvula y vástago de válvula de acero inoxidable Temperatura: máx. 90°C Material: bronce, acero inoxidable, EPDM, plástico Conexión: sistema push-in sudoFIT *PN16: tubos de acero inoxidable, PN10: tubos de cobre Para conocer los procedimientos de montaje/desmontaje, consulte las instrucciones de montaje incluidas con el estuche de montaje Código JRG 8130.000 y disponibles en www.gfps.com.
