# Juego de fijación trasera JRG, referencia 351062088 de Georg Fischer. dM6

- Propiedad del archivo: CONSTRUNARIO
- Formato: FIEBDC-3/2012
- Programa: Construnario Versión 3.51
- Fecha de los precios: 29/01/2024
- Divisa: EUR

**351062088** u Juego de fijación trasera JRG, referencia 351062088 de Georg Fischer. dM6
Descripción: para 1380, 5900, 5909, 5910, 5916, 5922, 5458.045, 5458.055, 762101227, 762101228 Compuesto por: placa fonoabsorbente 60° Shore A, tornillos de fijación autorroscantes, arandela, resorte abombado
