# Escudo de plástico JRG, referencia 350229405 de Georg Fischer. 1/2"

- Propiedad del archivo: CONSTRUNARIO
- Formato: FIEBDC-3/2012
- Programa: Construnario Versión 3.51
- Fecha de los precios: 29/01/2024
- Divisa: EUR

**350229405** u Escudo de plástico JRG, referencia 350229405 de Georg Fischer. 1/2"
Descripción: para válvulas de asiento recto ocultas GF JRG hasta 2009 Material: plástico, cromado
