# Parte superiro JRG, referencia 350802202 de Georg Fischer. 3/8"

- Propiedad del archivo: CONSTRUNARIO
- Formato: FIEBDC-3/2012
- Programa: Construnario Versión 3.51
- Fecha de los precios: 29/01/2024
- Divisa: EUR

**350802202** u Parte superiro JRG, referencia 350802202 de Georg Fischer. 3/8"
Material: bronce, latón, EPDM, metal
