# Válvula de bola para caldera, referencia 355635513 de Georg Fischer. 1/2"

- Propiedad del archivo: CONSTRUNARIO
- Formato: FIEBDC-3/2012
- Programa: Construnario Versión 3.51
- Fecha de los precios: 29/01/2024
- Divisa: EUR

**355635513** u Válvula de bola para caldera, referencia 355635513 de Georg Fischer. 1/2"
Temperatura: máx. 90°C Material: laton Conexión: rosca macho Compuesto por: mango de mariposa, capuchón de cierre
