# Parte superior con volante JRG, referencia 350789615 de Georg Fischer

- Propiedad del archivo: CONSTRUNARIO
- Formato: FIEBDC-3/2012
- Programa: Construnario Versión 3.51
- Fecha de los precios: 29/01/2024
- Divisa: EUR

**350789615** u Parte superior con volante JRG, referencia 350789615 de Georg Fischer
Material: bronce, latón, EPDM, metal
