# Grifo para manguera JRG, referencia 355624409 de Georg Fischer. 3/4"

- Propiedad del archivo: CONSTRUNARIO
- Formato: FIEBDC-3/2012
- Programa: Construnario VersiĆ³n 3.51
- Fecha de los precios: 29/01/2024
- Divisa: EUR

| Código | Ud | Descripción |
|---|---|---|
| 355624409 | u | Grifo para manguera JRG, referencia 355624409 de Georg Fischer. 3/4" |
