# Tapón de sellado JRG, referencia 350831702 de Georg Fischer. 1/2" Typ 6000

- Propiedad del archivo: CONSTRUNARIO
- Formato: FIEBDC-3/2012
- Programa: Construnario Versión 3.51
- Fecha de los precios: 29/01/2024
- Divisa: EUR

**350831702** u Tapón de sellado JRG, referencia 350831702 de Georg Fischer. 1/2" Typ 6000
Material: latón
