# Tapón de sellado JRG, referencia 350831703 de Georg Fischer. 3/4" Typ 6000-

- Propiedad del archivo: CONSTRUNARIO
- Formato: FIEBDC-3/2012
- Programa: Construnario Versión 3.51
- Fecha de los precios: 29/01/2024
- Divisa: EUR

**350831703** u Tapón de sellado JRG, referencia 350831703 de Georg Fischer. 3/4" Typ 6000-
Material: latón
