# Válvula de llenado, referencia 350832210 de Georg Fischer. 1/2" PN10

- Propiedad del archivo: CONSTRUNARIO
- Formato: FIEBDC-3/2012
- Programa: Construnario Versión 3.51
- Fecha de los precios: 29/01/2024
- Divisa: EUR

**355635543** u Válvula de llenado, referencia 350832210 de Georg Fischer. 1/2" PN10
Material: metal, plastico Conexión: rosca macho
