# Vástago de válvula para válvula de jardín antihielo, referencia 355640031 de Georg Fischer. d10/415mm

- Propiedad del archivo: CONSTRUNARIO
- Formato: FIEBDC-3/2012
- Programa: Construnario Versión 3.51
- Fecha de los precios: 29/01/2024
- Divisa: EUR

**355640031** u Vástago de válvula para válvula de jardín antihielo, referencia 355640031 de Georg Fischer. d10/415mm
Precio a consultar
