# Conjunto de montaje final válvula de jardín, referencia 355640033 de Georg Fischer. G3/4"

- Propiedad del archivo: CONSTRUNARIO
- Formato: FIEBDC-3/2012
- Programa: Construnario Versión 3.51
- Fecha de los precios: 29/01/2024
- Divisa: EUR

| Código | Ud | Descripción |
|---|---|---|
| 355640033 | u | Conjunto de montaje final válvula de jardín, referencia 355640033 de Georg Fischer. G3/4" |
