# Juego de piezas de repuesto JRG, referencia 351060905 de Georg Fischer. d35

- Propiedad del archivo: CONSTRUNARIO
- Formato: FIEBDC-3/2012
- Programa: Construnario Versión 3.51
- Fecha de los precios: 29/01/2024
- Divisa: EUR

**351060905** u Juego de piezas de repuesto JRG, referencia 351060905 de Georg Fischer. d35
Descripción: para conexión push-in sudoFIT Compuesto por: junta tórica, anillo distanciador, anillo de fijación, manguito
