# Unidad de auptolimpiado para JRG CleanLine, referencia 350690910 de Georg Fischer

- Propiedad del archivo: CONSTRUNARIO
- Formato: FIEBDC-3/2012
- Programa: Construnario VersiĆ³n 3.51
- Fecha de los precios: 29/01/2024
- Divisa: EUR

**350690910** u Unidad de auptolimpiado para JRG CleanLine, referencia 350690910 de Georg Fischer
DescripciĆ³n: hasta 1370, 1371, 1870, 1871 Compuesto por: 100-240 V CA, cable (1,8 m), reserva de marcha integrada
