# Racor rosca hembra JRG, referencia 350278401 de Georg Fischer. 3/8"

- Propiedad del archivo: CONSTRUNARIO
- Formato: FIEBDC-3/2012
- Programa: Construnario Versión 3.51
- Fecha de los precios: 29/01/2024
- Divisa: EUR

**350278401** u Racor rosca hembra JRG, referencia 350278401 de Georg Fischer. 3/8"
Descripción: párrafo 1684, 3400 Material: latón Conexión: rosca hembra, rosca macho
