# Racor rosca macho con válvula de retención JRG, referencia 351056001 de Georg Fischer. 3/4"

- Propiedad del archivo: CONSTRUNARIO
- Formato: FIEBDC-3/2012
- Programa: Construnario Versión 3.51
- Fecha de los precios: 29/01/2024
- Divisa: EUR

**351056001** u Racor rosca macho con válvula de retención JRG, referencia 351056001 de Georg Fischer. 3/4"
Material: latón, plástico, EPDM Conexión: rosca macho
