# Unión en ángulo JRG, referencia 350277901 de Georg Fischer. 3/4"

- Propiedad del archivo: CONSTRUNARIO
- Formato: FIEBDC-3/2012
- Programa: Construnario Versión 3.51
- Fecha de los precios: 29/01/2024
- Divisa: EUR

**350847501** u Unión en ángulo JRG, referencia 350277901 de Georg Fischer. 3/4"
Descripción: a 2112, 2142 Material: pistola
