# Boquilla de goteo JRG, referencia 350781907 de Georg Fischer. 1/2"

- Propiedad del archivo: CONSTRUNARIO
- Formato: FIEBDC-3/2012
- Programa: Construnario VersiĆ³n 3.51
- Fecha de los precios: 29/01/2024
- Divisa: EUR

| Código | Ud | Descripción |
|---|---|---|
| 350781907 | u | Boquilla de goteo JRG, referencia 350781907 de Georg Fischer. 1/2" |
