# Válvula de esquina JRG, referencia 350218301 de Georg Fischer. 1/2"

- Propiedad del archivo: CONSTRUNARIO
- Formato: FIEBDC-3/2012
- Programa: Construnario Versión 3.51
- Fecha de los precios: 29/01/2024
- Divisa: EUR

**350218301** u Válvula de esquina JRG, referencia 350218301 de Georg Fischer. 1/2"
Descripción: a 3000, 3100 Temperatura: máx. 100°C Material: latón, acero inoxidable Conexión: rosca macho de entrada, tuerca de unión de salida
