# Unión JRG, referencia 350219201 de Georg Fischer. 1/2"

- Propiedad del archivo: CONSTRUNARIO
- Formato: FIEBDC-3/2012
- Programa: Construnario Versión 3.51
- Fecha de los precios: 29/01/2024
- Divisa: EUR

**350219201** u Unión JRG, referencia 350219201 de Georg Fischer. 1/2"
Descripción: hasta 3000 - 3110 Material: laton Conexión: rosca macho
