# Tapón de sellado JRG, referencia 350756701 de Georg Fischer. 1/2"

- Propiedad del archivo: CONSTRUNARIO
- Formato: FIEBDC-3/2012
- Programa: Construnario Versión 3.51
- Fecha de los precios: 29/01/2024
- Divisa: EUR

**350756701** u Tapón de sellado JRG, referencia 350756701 de Georg Fischer. 1/2"
Descripción: para 3400, 3410 Material: latón
