# Unión JRG, referencia 350768801 de Georg Fischer.3/4" PN10

- Propiedad del archivo: CONSTRUNARIO
- Formato: FIEBDC-3/2012
- Programa: Construnario Versión 3.51
- Fecha de los precios: 29/01/2024
- Divisa: EUR

**350768801** u Unión JRG, referencia 350768801 de Georg Fischer.3/4" PN10
Descripción: párrafo 3400 Temperatura: máx. 90°C Material: bronce Conexión: Rosca Hembra Consistente en: antirretorno, rosca loca
