# Zócalo de unión JRG, referencia 351061433 de Georg Fischer. BR2/BR1 DN32

- Propiedad del archivo: CONSTRUNARIO
- Formato: FIEBDC-3/2012
- Programa: Construnario Versión 3.51
- Fecha de los precios: 29/01/2024
- Divisa: EUR

**351061433** u Zócalo de unión JRG, referencia 351061433 de Georg Fischer. BR2/BR1 DN32
Descripción: párrafos 1611, 1631, 2191, 3400, 5120, 5211, 5281 Material: bronce Conexión: Rosca Hembra Consiste en: rosca loca, press-socket, junta plana
