# Volante manual verde JRG, referencia 350920002 de Georg Fischer. d50

- Propiedad del archivo: CONSTRUNARIO
- Formato: FIEBDC-3/2012
- Programa: Construnario Versión 3.51
- Fecha de los precios: 29/01/2024
- Divisa: EUR

**350920002** u Volante manual verde JRG, referencia 350920002 de Georg Fischer. d50
Material: plástico
