# Volante manual verde JRG, referencia 350920602 de Georg Fischer. d120

- Propiedad del archivo: CONSTRUNARIO
- Formato: FIEBDC-3/2012
- Programa: Construnario Versión 3.51
- Fecha de los precios: 29/01/2024
- Divisa: EUR

**350920602** u Volante manual verde JRG, referencia 350920602 de Georg Fischer. d120
Material: plástico
