# Placa de marcado plástico rojo JRG LegioStop, referencia 350894387 de Georg Fischer. d70

- Propiedad del archivo: CONSTRUNARIO
- Formato: FIEBDC-3/2012
- Programa: Construnario Versión 3.51
- Fecha de los precios: 29/01/2024
- Divisa: EUR

**350894387** u Placa de marcado plástico rojo JRG LegioStop, referencia 350894387 de Georg Fischer. d70
Descripción: para JRG LegioStop parte superior Material: plástico
