# Placa de marcado plástico azul JRG LegioStop, referencia 350894487 de Georg Fischer. d53

- Propiedad del archivo: CONSTRUNARIO
- Formato: FIEBDC-3/2012
- Programa: Construnario Versión 3.51
- Fecha de los precios: 29/01/2024
- Divisa: EUR

**350894088** u Placa de marcado plástico azul JRG LegioStop, referencia 350894487 de Georg Fischer. d53
Descripción: para JRG LegioStop parte superior Material: plástico
