# Acoplamiento de manguera JRG, referencia 350239301 de Georg Fischer. 1"xd16

- Propiedad del archivo: CONSTRUNARIO
- Formato: FIEBDC-3/2012
- Programa: Construnario Versión 3.51
- Fecha de los precios: 29/01/2024
- Divisa: EUR

**350239301** u Acoplamiento de manguera JRG, referencia 350239301 de Georg Fischer. 1"xd16
Material: latón
