# Acoplamiento de manguera JRG, referencia 350211301 de Georg Fischer. 1"xd19

- Propiedad del archivo: CONSTRUNARIO
- Formato: FIEBDC-3/2012
- Programa: Construnario Versión 3.51
- Fecha de los precios: 29/01/2024
- Divisa: EUR

**350211301** u Acoplamiento de manguera JRG, referencia 350211301 de Georg Fischer. 1"xd19
Material: latón
