# Adaptador JRG, referencia 355635621 de Georg Fischer. 1"x1"

- Propiedad del archivo: CONSTRUNARIO
- Formato: FIEBDC-3/2012
- Programa: Construnario Versión 3.51
- Fecha de los precios: 29/01/2024
- Divisa: EUR

**355635621** u Adaptador JRG, referencia 355635621 de Georg Fischer. 1"x1"
Material: latón Conexión: rosca hembra, rosca macho
