# Doble boquilla JRG, referencia 355635633 de Georg Fischer. 3/8"

- Propiedad del archivo: CONSTRUNARIO
- Formato: FIEBDC-3/2012
- Programa: Construnario Versión 3.51
- Fecha de los precios: 29/01/2024
- Divisa: EUR

**355635633** u Doble boquilla JRG, referencia 355635633 de Georg Fischer. 3/8"
Material: latón Conexión: rosca macho
