# Doble boquilla reducida JRG, referencia 355604502 de Georg Fischer. 1/2"x3/4"

- Propiedad del archivo: CONSTRUNARIO
- Formato: FIEBDC-3/2012
- Programa: Construnario Versión 3.51
- Fecha de los precios: 29/01/2024
- Divisa: EUR

**355635645** u Doble boquilla reducida JRG, referencia 355604502 de Georg Fischer. 1/2"x3/4"
Material: latón Conexión: rosca macho
