# Kit de reparación para válvula de retención onscilante, referencia 350850086 de Georg Fischer, 2"

- Propiedad del archivo: CONSTRUNARIO
- Formato: FIEBDC-3/2012
- Programa: Construnario Versión 3.51
- Fecha de los precios: 29/01/2024
- Divisa: EUR

**350850086** u Kit de reparación para válvula de retención onscilante, referencia 350850086 de Georg Fischer, 2"
Compuesto por: péndulo con junta, eje, manguito, tapón, junta plana
