# Volante LegioStop negro, referencia 350894880 de Georg Fischer. 1/2"/53 GSV

- Propiedad del archivo: CONSTRUNARIO
- Formato: FIEBDC-3/2012
- Programa: Construnario Versión 3.51
- Fecha de los precios: 29/01/2024
- Divisa: EUR

**350894880** u Volante LegioStop negro, referencia 350894880 de Georg Fischer. 1/2"/53 GSV
Descripción: para la válvula tipo Y JRG LegioStop
