# Junta plana, referencia 350928785 de Georg Fischer. 26.5/31.5x1.5

- Propiedad del archivo: CONSTRUNARIO
- Formato: FIEBDC-3/2012
- Programa: Construnario Versión 3.51
- Fecha de los precios: 29/01/2024
- Divisa: EUR

**350928785** u Junta plana, referencia 350928785 de Georg Fischer. 26.5/31.5x1.5
Para cuerpo de válvula a partir de 2007
