# Tornillo de ventilación, referencia 355564102 de Georg Fischer. 1/4"

- Propiedad del archivo: CONSTRUNARIO
- Formato: FIEBDC-3/2012
- Programa: Construnario Versión 3.51
- Fecha de los precios: 29/01/2024
- Divisa: EUR

**355564102** u Tornillo de ventilación, referencia 355564102 de Georg Fischer. 1/4"
Material: acero Descripción: a 5741 Para iFIT, INSTAFLEX, JRG Sanipex, JRG Sanipex MT
