# Llave de filtro JRG, referencia 355591401 de Georg Fischer

- Propiedad del archivo: CONSTRUNARIO
- Formato: FIEBDC-3/2012
- Programa: Construnario Versión 3.51
- Fecha de los precios: 29/01/2024
- Divisa: EUR

**355591401** u Llave de filtro JRG, referencia 355591401 de Georg Fischer
Description: para 1830, 1849 Material: plástico
