# Llave JRG sudoFIT acero, referencia 351060701 de Georg Fischer. d15xd28

- Propiedad del archivo: CONSTRUNARIO
- Formato: FIEBDC-3/2012
- Programa: Construnario Versión 3.51
- Fecha de los precios: 29/01/2024
- Divisa: EUR

**351060701** u Llave JRG sudoFIT acero, referencia 351060701 de Georg Fischer. d15xd28
Descripción: para conexión push-in sudoFIT Material: acero
