# Tapón de sellado, referencia 350868102 de Georg Fischer. 3/4"

- Propiedad del archivo: CONSTRUNARIO
- Formato: FIEBDC-3/2012
- Programa: Construnario Versión 3.51
- Fecha de los precios: 29/01/2024
- Divisa: EUR

| Código | Ud | Descripción |
|---|---|---|
| 350868102 | u | Tapón de sellado, referencia 350868102 de Georg Fischer. 3/4" |
