# Tornillo autorroscante avellanado, referencia 350964802 de Georg Fischer. BN82428 ST-ZN 5x16

- Propiedad del archivo: CONSTRUNARIO
- Formato: FIEBDC-3/2012
- Programa: Construnario VersiĆ³n 3.51
- Fecha de los precios: 29/01/2024
- Divisa: EUR

**350964802** u Tornillo autorroscante avellanado, referencia 350964802 de Georg Fischer. BN82428 ST-ZN 5x16
Material: acero Para iFIT, INSTAFLEX, JRG Sanipex, JRG Sanipex MT
