# Extensión Koax, referencia 351511317 de Georg Fischer

- Propiedad del archivo: CONSTRUNARIO
- Formato: FIEBDC-3/2012
- Programa: Construnario Versión 3.51
- Fecha de los precios: 29/01/2024
- Divisa: EUR

**351511317** u Extensión Koax, referencia 351511317 de Georg Fischer
Descripción: para conector de tubo único coaxial Temperatura: máx. 90°C Material: latón, EPDM Para iFIT, INSTAFLEX, JRG Sanipex, JRG Sanipex MT
