# Clip de fijación, referencia 35566439 de Georg Fischer. M10

- Propiedad del archivo: CONSTRUNARIO
- Formato: FIEBDC-3/2012
- Programa: Construnario Versión 3.51
- Fecha de los precios: 29/01/2024
- Divisa: EUR

**355566439** u Clip de fijación, referencia 35566439 de Georg Fischer. M10
Material: acero, galvanizado
