# Cubierta JRG, referencia 355566537 de Georg Fischer. Plástico blanco

- Propiedad del archivo: CONSTRUNARIO
- Formato: FIEBDC-3/2012
- Programa: Construnario Versión 3.51
- Fecha de los precios: 29/01/2024
- Divisa: EUR

**355566537** u Cubierta JRG, referencia 355566537 de Georg Fischer. Plástico blanco
Material: plástico
